# Sanierung Vereinsheim am Sportplatz in Guteborn
Angebotsaufforderung (GAEB DA XML 3.2, DA83)
Währung: EUR
Vergabeart: Öffentliche Ausschreibung
Auftraggeber: Amt Ruhland handelnd für die Gemeinde Gu, Rudolf-Breitscheid-Straße 4, 01945 Ruhland
Erstellt mit: AVAPLAN, AVAPLAN win64bit 25.1.7.4120, 13.02.2026

## H01: Hinweis zu Berücksichtigung von Nebenkosten
Hinweis zur Berücksichtigung von Nebenkosten und Nachlässen:

Die Nebenkosten werden in einer separaten Position in Prozent erfasst und gelten für alle Positionen.
Es besteht die Möglichkeit für das Angebot einen Nachlass zu gewähren.
Diese Angabe wird am Ende des Leistungsverzeichnisses abgefragt.
Ein positiver Nachlaß in Prozent führt zur prozentualen  Verringerung der Angebotssumme.
Ein negativer Nachlaß in Prozent führt zur prozentualen Erhöhung der Angebotssumme.

## P-2025-035-GUT L102 Architekten- und Ingenieurleistungen
Datum: 13.02.2026
EP-Anteile: Löhne; Stoffe; Geräte; Sonstige

### Abschnitt 1 Objektplanung

#### Titel 1.1 Architektenleistung für Gebäude

*Hinweis: H 1.1 02: Hinweis zu Annahme anrechenbare Kosten*
Hinweis zu anrechenbare Kosten nach HOAI:

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
*Hinweis: H 1.1 03: Hinweis zu Annahme Honorarzone*
Hinweis zur Annahme Honorarzone

Für die Leistung wird gemäß HOAI 2021 die

Honorazone II

als sachgerecht erachtet.

*Hinweis: H 1.1. 04: Hinweis zu Annahme Basishonorarsatz*
Hinweis zur Annahme Basishonorarsatz

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
*Hinweis: H 1.1. 05: Hinweis zu Mengenangaben in den Positionen mit der Einheit "v.H."*
Hinweis zu Mengenangaben in den Positionen mit der Einheit "v.H."

Bei den Mengenangaben
wird bei den Mengen mit der Einheit  "v.H." eine
Prozentangabe in Dezimalschreibweise erwartet.

Bitte beachten Sie nachfolgendes Beispiel:

Bsp.
Für die Angabe von 5% ist die Dezimalschreibweise zu verwenden, also "0,05"

*Hinweis: H 1.1. 06: Hinweis zur Einheitspreisangaben*
Hinweis zur  Einheitspreisangaben in den nachfolgenden Positionen

Als Einheitspreis  ist der festgelegte Basishonorarsatz für die entsprechende Architekten- oder Ingenieurleistung zu verwenden.
Siehe vorausgehenden Hinweis zur Annahme des Basishonorarsatzes.

##### Titel 1.1.1 Grundleistungen Gebäude

**1.1.1.1 Grundlagenermittlung (LPh 1 empf. nach HOAI 2%)**
*** Menge vom Bieter einzutragen
Grundleistungen entsprechend HOAI 2021
Anlage 10 (zu § 34 Absatz 4, § 35 Absatz 7)
für die
Grundlagenermittlung (LPh 1)
Einheit: v.H.

**1.1.1.2 Vorplanung (LPh 2 empf. nach HOAI 7%)**
*** Menge vom Bieter einzutragen
Grundleistungen entsprechend HOAI 2021
Anlage 10 (zu § 34 Absatz 4, § 35 Absatz 7)
für die
Vorplanung (LPh 2)
Einheit: v.H.

**1.1.1.3 Entwurfsplanung (LPh 3 empf. nach HOAI 15%)**
*** Menge vom Bieter einzutragen
Grundleistungen entsprechend HOAI 2021
Anlage 10 (zu § 34 Absatz 4, § 35 Absatz 7)
für die
Entwurfsplanung (LPh 3)
Einheit: v.H.

**1.1.1.4 Genehmigungsplanung (LPh 4 empf. nach HOAI 3%)**
*** Menge vom Bieter einzutragen
Grundleistungen entsprechend HOAI 2021
Anlage 10 (zu § 34 Absatz 4, § 35 Absatz 7)
für die
Genehmigungsplanung (LPh 4)
Einheit: v.H.

**1.1.1.5 Ausführungsplanung (LPh 5 empf. nach HOAI 25%)**
*** Menge vom Bieter einzutragen
Grundleistungen entsprechend HOAI 2021
Anlage 10 (zu § 34 Absatz 4, § 35 Absatz 7)
für die
Ausführungsplanung  (LPh 5)
Einheit: v.H.

**1.1.1.6 Vorbereitung der Vergabe (LPh 6 empf. nach HOAI 10%)**
*** Menge vom Bieter einzutragen
Grundleistungen entsprechend HOAI 2021
Anlage 10 (zu § 34 Absatz 4, § 35 Absatz 7)
für die
Vorbereitung der Vergabe (LPh 6)
Einheit: v.H.

**1.1.1.7 Mitwirken bei der Vergabe (LPh 7 empf. nach HOAI 4%)**
*** Menge vom Bieter einzutragen
Grundleistungen entsprechend HOAI 2021
Anlage 10 (zu § 34 Absatz 4, § 35 Absatz 7)
für die
Mitwirken bei der Vergabe (LPh 7)
Einheit: v.H.

**1.1.1.8 Objektüberwachung (LPh 8 empf. nach HOAI 32%)**
*** Menge vom Bieter einzutragen
Grundleistungen entsprechend HOAI 2021
Anlage 10 (zu § 34 Absatz 4, § 35 Absatz 7)
für die
Objektüberwachung (LPh 8)
Einheit: v.H.

**1.1.1.9 Objektbetreuung (LPh 9 empf. nach HOAI 2%)**
*** Menge vom Bieter einzutragen
Grundleistungen entsprechend HOAI 2021
Anlage 10 (zu § 34 Absatz 4, § 35 Absatz 7)
für die
Objektbetreuung (LPh 9)
Einheit: v.H.

##### Titel 1.1.2 Besondere Leistungen Gebäude I Projekt

###### unbenannt 1.1.2.1 Besondere Leistungen Grundlagenermittlung (LPh 1)

**1.1.2.1.1 Gebäudeaufmaß und zeichnerische Darstellung (Bestandsaufnahme)**
Erstellung eines eines Architektenaufmaßes zur Weiterverarbeitung,
in Form einer exakte vermessungstechnischen Erfassung des bestehenden Bauwerkes und deren Umsetzung in prüffähige digitale Pläne. Sie dient als Grundlage für Planung, Sanierung oder Abrechnung. Dritte wie (Architekten, Prüfingenieure, Bauunternehmer) müssen die Maße nachvollziehen können.
Erwartet wir ein Handaufmaß vor Ort  und deren zeichnerische Darstellung  im CAD (Grundrisse, Schnitte, Ansichten)
Die maßgebende Messgenauigkeit richtet sich nach DIN 18202 Toleranzen im Hochbau)

Zu erfassen alle Rohbau-und Ausbaumaße soweit sie zersörungsfrei zu erfassen sind.

Die Zeichnungen sollen Raumstempel mit Raumnummern, Nutzung, Fläche, Raumhöhe und Bodenbelag enthalten.

Die Layerstruktur ist so aufzubauen, das die Inhalte thematisch getrennt hinterlegt werden (Wände, Bemaßung, Texte ...)

Die Bestandsaufnahme ist als CAD-Datei im Format DWG, DXF und als PDF-Dokument zu liefern

Die Vergütung erfolgt entsprechend der Bruttogrundfläche in m².
Menge: 178,000 m²

###### unbenannt 1.1.2.2 Besondere Leistungen Vorplanung (LPh 2)

**1.1.2.2.1 Mitwirken bei der Fördermittelbeschaffung**
*** Pauschalposition
Korrespondenz mit der Fördermittelstelle zu allen Belangen die den Planungsinhalt betreffen.
Menge: 1,000 psch

###### unbenannt 1.1.2.3 Besondere Leistungen Genehmigungsplanung (LPh 4)

**1.1.2.3.1 Nachweise für Erlangung behördlicher Zustimmung**
*** Pauschalposition
Nachweise, insbesondere technischer,
konstruktiver und bauphysikalischer Art, für
die Erlangung behördlicher Zustimmungen
im Einzelfall
Menge: 1,000 psch

###### unbenannt 1.1.2.4 Besondere Leistungen Mitwirken bei der Vergabe (LPh 7)

**1.1.2.4.1 Fachliche Vorbereitung und Mitwirken bei Nachprüfungsverfahren**
*** Pauschalposition
*** Bedarfsposition mit GB
Menge: 1,000 psch

###### unbenannt 1.1.2.5 Besondere Leistungen Objektbetreuung (LPh 9)

**1.1.2.5.1 Überwachen der Mängelbeseitigung**
*** Pauschalposition
Überwachen der Mängelbeseitigung
innerhalb der Verjährungsfrist
Menge: 1,000 psch

**1.1.2.5.2 Baubegehungen nach Übergabe**
Baubegehungen nach Übergabe vor Ablauf der Gewährleistung
Menge: 2,000 St

#### Titel 1.2 Freianlagenplanung

*Hinweis: H1.2 01:Berücksichtigung von Nebenkosten*
Hinweis zur Berücksichtigung von Nebenkosten und Nachlässen:

Die Nebenkosten werden in einer separaten Position in Prozent erfasst und gelten für alle Positionen.
Es besteht die Möglichkeit für das Angebot einen Nachlass zu gewähren.
Diese Angabe wird am Ende des Leistungsverzeichnisses abgefragt.
Ein positiver Nachlaß in Prozent führt zur prozentualen  Verringerung der Angebotssumme.
Ein negativer Nachlaß in Prozent führt zur prozentualen Erhöhung der Angebotssumme.

*Hinweis: H1.2 02: Annahme anrechenbare Kosten*
Hinweis zu anrechenbare Kosten nach HOAI:

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
*Hinweis: H1.2 03: Annahme Honorarzone*
Annahme Honorarzone

Für das Projekt wird gemäß HOAI 2021 die

Honorazone II

als sachgerecht erachtet.

*Hinweis: H1.2 04: Annahme Basishonorarsatz*
Annahme Basishonorarsatz

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
*Hinweis: H1.2 05: Hinweis zu Mengenangaben in den Positionen mit der Einheit "v.H."*
Hinweis zu Mengenangaben in den Positionen mit der Einheit "v.H."

Bei den Mengenangaben
wird bei den Mengen mit der Einheit  "v.H." eine
Prozentangabe in Dezimalschreibweise erwartet.

Bitte beachten Sie nachfolgendes Beispiel:

Bsp.
Für die Angabe von 5% ist die Dezimalschreibweise zu verwenden, also "0,05"

*Hinweis: H1.2 06: Hinweis zur Einheitspreisangaben*
Hinweis zur  Einheitspreisangaben in den Pos. 1.01 bis 2.09

Als Einheitspreis für die Pos. 1.01 bis 2.09 ist der festgelegte Basishonorarsatz zu verwenden.
Siehe Hinweis H 1.2 04.

##### Titel 1.2.1 Grundleistungen Freianlagen

**1.2.1.1 Grundlagenermittlung (LPh 1 empf. nach HOAI 3%)**
*** Menge vom Bieter einzutragen
Grundleistungen entsprechend HOAI 2021
Anlage 11 (zu § 39 Absatz 4, § 40 Absatz 5)
für die Grundlagenermittlung (LPh 1)
Einheit: v.H.

**1.2.1.2 Vorplanung (LPh 2 empf. nach HOAI 10%)**
*** Menge vom Bieter einzutragen
Grundleistungen entsprechend HOAI 2021
Anlage 11 (zu § 39 Absatz 4, § 40 Absatz 5)
für die Vorplanung (LPh 2)
Einheit: v.H.

**1.2.1.3 Entwurfsplanung (LPh 3 empf. nach HOAI 16%)**
*** Menge vom Bieter einzutragen
Grundleistungen entsprechend HOAI 2021
Anlage 11 (zu § 39 Absatz 4, § 40 Absatz 5)
für die
Entwurfsplanung (LPh 3)
Einheit: v.H.

**1.2.1.4 Genehmigungsplanung (LPh 4 empf. nach HOAI 4%)**
*** Menge vom Bieter einzutragen
Grundleistungen entsprechend HOAI 2021
Anlage 11 (zu § 39 Absatz 4, § 40 Absatz 5)
für die
Genehmigungsplanung (LPh 4)
Einheit: v.H.

**1.2.1.5 Ausführungsplanung (LPh 5 empf. nach HOAI 25%)**
*** Menge vom Bieter einzutragen
Grundleistungen entsprechend HOAI 2021
Anlage 11 (zu § 39 Absatz 4, § 40 Absatz 5)
für die
Ausführungsplanung  (LPh 5)
Einheit: v.H.

**1.2.1.6 Vorbereitung der Vergabe (LPh 6 empf. nach HOAI 7%)**
*** Menge vom Bieter einzutragen
Grundleistungen entsprechend HOAI 2021
Anlage 11 (zu § 39 Absatz 4, § 40 Absatz 5)
für die
Vorbereitung der Vergabe (LPh 6)
Einheit: v.H.

**1.2.1.7 Mitwirken bei der Vergabe (LPh 7 empf. nach HOAI 3%)**
*** Menge vom Bieter einzutragen
Grundleistungen entsprechend HOAI 2021
Anlage 11 (zu § 39 Absatz 4, § 40 Absatz 5)
für die
Mitwirken bei der Vergabe (LPh 7)
Einheit: v.H.

**1.2.1.8 Objektüberwachung (LPh 8 empf. nach HOAI 30%)**
*** Menge vom Bieter einzutragen
Grundleistungen entsprechend HOAI 2021
Anlage 11 (zu § 39 Absatz 4, § 40 Absatz 5)
für die
Objektüberwachung (LPh 8)
Einheit: v.H.

**1.2.1.9 Objektbetreuung (LPh 9 empf. nach HOAI 2%)**
*** Menge vom Bieter einzutragen
Grundleistungen entsprechend HOAI 2021
Anlage 11 (zu § 39 Absatz 4, § 40 Absatz 5)
für die
Objektbetreuung (LPh 9)
Einheit: v.H.

##### Titel 1.2.2 besondere Leistungen Freianlagen

###### unbenannt 1.2.2.1 Besondere Leistungen Grundlagenermittlung (LPh 1)

**1.2.2.1.1 Mitwirken bei der öffentlichen Erschließung**
*** Pauschalposition
Menge: 1,000 psch

###### unbenannt 1.2.2.2 Besondere Leistungen Entwurfsplanung (LPh 3)

**1.2.2.2.1 Eingriffsgutachten**
*** Pauschalposition
*** Bedarfsposition mit GB
Erarbeiten von Ausarbeitungen nach den
Anforderungen der naturschutzrechtlichen
Eingriffsregelung sowie des besonderen
Arten- und Biotopschutzrechtes,
Eingriffsgutachten, Eingriffs- oder
Ausgleichsbilanz nach landesrechtlichen
Regelungen
Menge: 1,000 psch

###### unbenannt 1.2.2.3 Besondere Leistungen Genehmigungsplanung (LPh 4)

**1.2.2.3.1 Mitwirken beim Einholen von Genehmigungen**
*** Pauschalposition
Mitwirken beim Einholen von
Genehmigungen und Erlaubnissen nach
Naturschutz-, Fach- und Satzungsrecht
Menge: 1,000 psch

**1.2.2.3.2 Erstellen von Genehmigungsunterlagen**
*** Pauschalposition
Erstellen von Genehmigungsunterlagen und
Anträgen nach besonderen Anforderungen
Menge: 1,000 psch

**1.2.2.3.3 Überflutungsnachweis**
*** Pauschalposition
*** Bedarfsposition mit GB
Erstellen eines Überflutungsnachweises für
Grundstücke
Menge: 1,000 psch

###### unbenannt 1.2.2.4 Besondere Leistungen Objektüberwachung (LPh 8)

**1.2.2.4.1 Freianlagenbestandsdokumentation**
*** Pauschalposition
Erstellen einer
Freianlagenbestandsdokumentation
Menge: 1,000 psch

###### unbenannt 1.2.2.5 Besondere Leistungen Objektbetreuung (LPh 9)

**1.2.2.5.1 Überwachung Pflegemaßnahmen**
*** Pauschalposition
Überwachung der Entwicklungs- und
Unterhaltungspflege
Menge: 1,000 psch

**1.2.2.5.2 Überwachen der Mängelbeseitigung**
*** Pauschalposition
Überwachen der Mängelbeseitigung innerhalb der Verjährungsfrist
Menge: 1,000 psch

### Abschnitt 2 Beratungsleistungen

#### Titel 2.1 Leistungen für Bauphysik - Wärmeschutz und Energiebilanzierung

*Hinweis: H 2.1 02: Hinweis zu Annahme anrechenbare Kosten*
Hinweis zu anrechenbare Kosten nach HOAI:

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
*Hinweis: H 2.1 03: Hinweis zu Annahme Honorarzone*
Annahme Honorarzone

Für die Leistung wird gemäß HOAI 2021 die

Honorazone II

als sachgerecht erachtet.

*Hinweis: H 2.1. 04: Hinweis zu Annahme Basishonorarsatz*
Annahme Basishonorarsatz

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
*Hinweis: H 2.1. 05: Hinweis zu Mengenangaben in den Positionen mit der Einheit "v.H."*
Bei den Mengenangaben
wird bei den Mengen mit der Einheit  "v.H." eine
Prozentangabe in Dezimalschreibweise erwartet.

Bitte beachten Sie nachfolgendes Beispiel:

Bsp.
Für die Angabe von 5% ist die Dezimalschreibweise zu verwenden, also "0,05"

*Hinweis: H 2.1. 06: Hinweis zur Einheitspreisangaben*
Hinweis zur  Einheitspreisangaben in den nachfolgenden Positionen

Als Einheitspreis  ist der festgelegte Basishonorarsatz für die entsprechende Architekten- oder Ingenieurleistung zu verwenden.
Siehe vorausgehenden Hinweis zur Annahme des Basishonorarsatzes.

##### Titel 2.1.1 Grundleistungen Wärmeschutz u Energiebilanz

**2.1.1.1 Grundlagenermittlung (LPh 1 empf. nach HOAI 3%)**
*** Menge vom Bieter einzutragen
Grundleistungen entsprechend HOAI 2021 für das Leistungsbild Bauphysik
Anlage 1 (zu § 3 Absatz 1.2.2)
für die Grundlagenermittlung (LPh 1)
Einheit: v.H.

**2.1.1.2 Vorplanung (LPh 2 empf. nach HOAI 20%)**
*** Menge vom Bieter einzutragen
Grundleistungen entsprechend HOAI 2021 für das Leistungsbild Bauphysik
Anlage 1 (zu § 3 Absatz 1.2.2)
für die Vorplanung (LPh 2)
Einheit: v.H.

**2.1.1.3 Entwurfsplanung (LPh 3 empf. nach HOAI 40%)**
*** Menge vom Bieter einzutragen
Grundleistungen entsprechend HOAI 2021 für das Leistungsbild Bauphysik
Anlage 1 (zu § 3 Absatz 1.2.2)
für die Entwurfsplanung (LPh 3)
Einheit: v.H.

**2.1.1.4 Genehmigungsplanung (LPh 4 empf. nach HOAI 6%)**
*** Menge vom Bieter einzutragen
Grundleistungen entsprechend HOAI 2021 für das Leistungsbild Bauphysik
Anlage 1 (zu § 3 Absatz 1.2.2)
für die Genehmigungsplanung (LPh 4)
Einheit: v.H.

**2.1.1.5 Ausführungsplanung (LPh 5 empf. nach HOAI 27%)**
*** Menge vom Bieter einzutragen
Grundleistungen entsprechend HOAI 2021 für das Leistungsbild Bauphysik
Anlage 1 (zu § 3 Absatz 1.2.2)
für die Ausführungsplanung  (LPh 5)
Einheit: v.H.

**2.1.1.6 Vorbereitung der Vergabe (LPh 6 empf. nach HOAI 2%)**
*** Menge vom Bieter einzutragen
Grundleistungen entsprechend HOAI 2021 für das Leistungsbild Bauphysik
Anlage 1 (zu § 3 Absatz 1.2.2)
für die Vorbereitung der Vergabe (LPh 6)
Einheit: v.H.

**2.1.1.7 Mitwirken bei der Vergabe (LPh 7 empf. nach HOAI 2%)**
*** Menge vom Bieter einzutragen
Grundleistungen entsprechend HOAI 2021 für das Leistungsbild Bauphysik
Anlage 1 (zu § 3 Absatz 1.2.2)
für die Mitwirken bei der Vergabe (LPh 7)
Einheit: v.H.

##### Titel 2.1.2 besonder Leistungen Wärmeschutz u Energiebilanz

###### unbenannt 2.1.2.1 besonder Leistungen Wärmeschutz u Energiebilanz LPh 8

**2.1.2.1.1 Mitwirken bei der Baustellenkontrolle**
*** Pauschalposition
Mitwirken bei der Baustellenkontrolle
zur Überwachung der Bauausführung, der Qualitätssicherung und sicherstellung der Einhaltung von Terminen
Menge: 1,000 psch

**2.1.2.1.2 Messtechnisches Überprüfen der Qualität**
*** Pauschalposition
Messtechnisches Überprüfen der Qualität
der Bauausführung und von Bauteil- oder
Raumeigenschaften
Menge: 1,000 psch

#### Titel 2.2 Brandschutz

##### Titel 2.2.1 Grundleistungen Brandschutz

**2.2.1.1 Grundlagenermittlung LPh 1**
*** Pauschalposition
Klären der Aufgabenstellung und des Planungsumfangs
Klären, inwieweit besondere Fachplaner einzubeziehen sind und Festlegen der Aufgabenverteilung Zusammenstellen der Ergebnisse
Menge: 1,000 psch

**2.2.1.2 Vorplanung LPh 2**
*** Pauschalposition
Feststellen einschlägiger Rechtsgrundlagen
und der wesentlichen materiell -rechtlichen
Anforderungen aufgrund der Art, Nutzung,
Bauweise, Größe, Nachbarschaft und des
gestalterischen Konzeptes sowie von eventuell
beanspruchten Abweichungen von
bauordnungsrechtlichen Vorschriften

Erarbeiten der Grundzüge des Brandschutzkonzeptes
einschließlich der Möglichkeiten
beim abwehrenden Brandschutz und der
Grundlagen für anlagentechnische Maßnahmen

Erstellen von Brandschutzskizzen zur Visualisierung
der baulichen Maßnahmen und
des anlagentechnischen Konzeptes

Stichpunkthaftes Zusammenstellen der Vorplanungsergebnisse
Menge: 1,000 psch

**2.2.1.3 Entwurfsplanung LPh 3**
*** Pauschalposition
Erarbeiten des Brandschutzkonzeptes ggf.
unter Berücksichtigung der Wechselwirkung
zwischen den baulichen und anlagentechnischen
Maßnahmen

Konkretisieren der objektspezifischen
 Brandschutzanforderungen

Mitwirken bei Abstimmungen mit Behörden,
Prüfingenieuren und Prüfsachverständigen,
Brandschutzdienststellen und/oder
Feuerwehr

Zusammenstellen wesentlicher Inhalte als
Entwurf des textlichen Erläuterungsberichtes
zum Stand der Entwurfsplanung
Menge: 1,000 psch

**2.2.1.4 Genehmigungsplanung LPh 4**
*** Pauschalposition
Erarbeiten des Erläuterungsberichtes gemäß
den jeweils geltenden bauaufsichtlichen
Verfahrensvorschriften mit Darstellung
der Rechtsgrundlagen, die der Planung
zugrunde liegen,
des Brandschutzkonzeptes mit den baulichen,
anlagentechnischen und organisatorischen
Maßnahmen,

Erarbeitung Feuerwehrplan nach DIN 14095
Erarbeitung von Flucht- und Rettungspläne nach DIN ISO 23601
Erarbeitung einer Brandschutzordnung nach DIN 14096

der Erfordernisse zur Wahrung der Belange
des abwehrenden Brandschutzes
Erstellen von Brandschutzplänen als Visualisierung
der baulichen Brandschutzmaßnahmen
und des anlagentechnischen Konzeptes
Begründen von Abweichungen, die den
Brandschutz betreffen
Zusammenstellen der vorgenannten Unterlagen
Menge: 1,000 psch

**2.2.1.5 Objektüberwachung LP8**
*** Pauschalposition
Prüfen der Ausführung des Objektes auf
prinzipielle Übereinstimmung mit dem genehmigten
Brandschutznachweis einschließlich
der Auflagen aus der Genehmigung an
bis zu drei Begehungseinheiten
Einmalige Plausibilitätskontrolle der vorgelegten
Nachweise für geregelte Bauprodukte
und Bauarten sowie Erklärungen zum
baulichen Brandschutz
Prüfen der Sachverständigenbescheinigungen
oder Sachkundigenbestätigungen hinsichtlich
der Feststellung der Wirksamkeit
und Betriebssicherheit für sicherheitstechnische
Anlagen und Einrichtungen
Mitwirken bei der Vorbereitung von behördlichen
Prüfungen/Begehungen und Teilnahme
daran
Erstellen eines Statusberichtes einschließlich
Bewerten der Möglichkeiten für die Inbetriebnahme
Menge: 1,000 psch

##### Titel 2.2.2 Optionale Leistungen

**2.2.2.1 Optionale Leistungen LPh 4**
*** Pauschalposition
*** Bedarfsposition mit GB
Überprüfen von Bauvorlagen der Objektplanung
auf die zutreffende Umsetzung der
Brandschutzplanung und auf Übereinstimmung
mit dem Erläuterungsbericht

Überprüfen der Bauvorlagen zur Lüftungsplanung
auf die zutreffende Umsetzung der
Brandschutzplanung und auf Übereinstimmung
mit dem Erläuterungsbericht

Fortschreiben des prinzipiell genehmigungsfähigen
Brandschutzkonzeptes um die Ergebnisse
der Vorprüfung der Bauaufsichtsbehörden
oder Forderungen des Prüfsachverständigen/
Prüfingenieurs
Menge: 1,000 psch

**2.2.2.2 Optionale Leistungen LPh 5**
*** Pauschalposition
*** Bedarfsposition mit GB
Einmaliges Prüfen von Ausführungsplänen
und Montageplänen der Objekt- und Fachplaner
hinsichtlich des baulichen Brandschutzes

Mitwirken beim Feststellen der Eignung vorgelegter
Verwendbarkeits- und Anwendbarkeitsnachweise
von ungeregelten Bauprodukten
und Bauarten für die Einbausituation
Menge: 1,000 psch

**2.2.2.3 Optionale Leistungen LPh 8**
*** Pauschalposition
*** Bedarfsposition mit GB
Fachbauleitung Brandschutz als systematischstichprobenartige und ggf. zerstörende
Kontrolle von baulichen Brandschutzmaßnahmen

Kontrolle der vorgelegten Nachweise für
ungeregelte Bauprodukte und Bauarten sowie
Erklärungen zum baulichen Brandschutz

Mitwirken bei der fachtechnischen Abnahme
von Sonderbauteilen, Anlagen und Einrichtungen
zur Feststellung von Mängeln
Menge: 1,000 psch

### Abschnitt 3 Bauen im Bestand

**3.1 Zuschlag für das Bauen im Bestand**
*** Pauschalposition
Menge: 1,000 psch

### Abschnitt 4 Stundensätze

*Hinweis: Hinweis zur Abrechnung nach Stundensätzen*
Soweit vertragliche Leistungen nach Stundensätzen abzurechnen sind, gelten nachfolgende Sätze als
vereinbart:

**4.1 Auftragnehmer**
*** Bedarfsposition ohne GB
(bzw. bei GmbH sowie anderen Gesellschaften gesetzlicher Vertreter), Beratender Ingenieur
Menge: 1,000 h

**4.2 Projektleiter**
*** Bedarfsposition ohne GB
Menge: 1,000 h

**4.3 Sachbearbeitender Ingenieur**
*** Bedarfsposition ohne GB
Menge: 1,000 h

**4.4 Techniker, Konstrukteur**
*** Bedarfsposition ohne GB
Menge: 1,000 h

### Abschnitt 5 Nebenkosten

**5.1 Nebenkosten**
*** Zuschlagsposition auf die folgenden Positionen
Zu den Nebenkosten nach HOAI (§ 14 HOAI 2021) gehören projektbezogene Ausgaben die zusätzlich zum Honorar entstehen:

Drucken, Kopieren und Vervielfältigen von Zeichnungen und schriftlichen Unterlagen, Kosten für den elektronischen Datenaustausch, Versandkosten, Kosten für Fotos oder Filme und
Aufwendungen für die Teilnahme an Vor-Ort-Terminen
- 1.1.1.1
- 1.1.1.2
- 1.1.1.3
- 1.1.1.4
- 1.1.1.5
- 1.1.1.6
- 1.1.1.7
- 1.1.1.8
- 1.1.1.9
- 4.1
- 4.2
- 4.3
- 4.4
- 1.2.1.1
- 1.2.1.2
- 1.2.1.3
- 1.2.1.4
- 1.2.1.5
- 1.2.1.6
- 1.2.1.7
- 1.2.1.8
- 1.2.1.9
- 2.1.1.1
- 2.1.1.2
- 2.1.1.3
- 2.1.1.4
- 2.1.1.5
- 2.1.1.6
- 2.1.1.7
- 1.1.2.2.1
- 1.1.2.3.1
- 1.1.2.4.1
- 1.1.2.5.1
- 1.1.2.5.2
- 1.2.2.1.1
- 1.2.2.2.1
- 1.2.2.3.1
- 1.2.2.3.2
- 1.2.2.3.3
- 1.2.2.4.1
- 1.2.2.5.1
- 1.2.2.5.2
- 2.1.2.1.1
- 2.1.2.1.2
- 2.2.1.1
- 2.2.1.2
- 2.2.1.3
- 2.2.1.4
- 2.2.1.5
- 2.2.2.1
- 2.2.2.2
- 2.2.2.3
- 3.1
- 1.1.2.1.1
